# Neubau Grundschule Rheinhausen
Angebotsaufforderung (GAEB 90, DA83)
Vergabenummer: 3.39
Währung: EUR
Auftraggeber: Gemeinde Rheinhausen, Rheinhausen

## Zusätzlicher Text
16-018 PROJEKTÜBERSICHT

GEWERKE: 3.39 Trockenbauarbeiten

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

Alle während der Kalkulationszeit auftretenden Fragen sind an die
jeweiligen Planungsbüros zu richten.

## Zusätzlicher Text
16-018 VORBEMERKUNGEN

Folgende Vertragsbedingungen werden vereinbart:

Die VOB in der aktuellen Fassung ist Bestandteil des Vertrages.

Dem vollständig ausgefüllten Leistungsverzeichnis ist vom Bieter eine
aktuelle Freistellungsbescheinigung beizufügen.

Wird eine Abschrift oder ein LV mit Kurztext als Angebot abgegeben, so
bleibt der Text dieses Orginal-LV als verbindlich gültig.

Ausführungsweise gemäß beiliegender Pläne (die dem LV beigefügten Pläne,
vorbehaltlich geringfügiger Maßveränderungen, sind ausschließlich zur
Kalkulation dieses Angebotes). Die Ausführung erfolgt nach örtlichem
Aufmaß durch den Auftragnehmer und der Absprache bzw. Freigabe durch die
Bauleitung.

Abschlagszahlungen erfolgen entsprechend dem Baufortschritt nach Vorlage
eines prüfbaren Aufmaßes mit einem Sicherheitseinbehalt in Höhe von 5 %.
Abschlagszahlungen können nur in Höhe eines über Aufmaß ermittelten
Leistungsstandes gestellt werden.

Ab 250.000,- EUR Abrechnungssumme netto erfolgt bei der Schlussrechnung
ein Gewährleistungseinbehalt in Höhe von 3% der Abrechnungssumme bis zur
Vorlage einer entsprechenden Bankbürgschaftsurkunde.

Die Verjährungsfrist für Mängelansprüche nach VOB B § 13, beträgt 4
Jahre.

Hinweis zu Allgemeinen Einrichtungen:

Sämtliche sonstige Einrichtungbestandteile, die zur Abwicklung der
Arbeiten erforderlich sind, sind in die Einheitspreise mit einzurechnen
und werden nicht gesondert vergütet.

Hinweise zu Umlagen bzw. Abzügen der Abrechnungssumme:

Das Anbringen von Werbebannern oder Schildern am Baugerüst oder am
Bauzaun ist untersagt. Für alle Unternehmer wird ein Bauschild zur
Verfügung gestellt. Mit der hierfür erforderlichen Kostenumlage wird
jede Firma auf einer separaten Handwerkerleiste präsentiert. Als Umlage
für gemeinsames Bauschild mit Handwerkerleiste erfolgt ein Abzug in Höhe
von 250,- EUR netto.

Es erfolgt kein Abzug für die Bauleistungsversicherung.

Es erfolgt kein Abzug für Baustrom und Bauwasser..

Bei Vereinbarung einer Skontierung, beträgt die Frist 10 Kalendertage
nach Eingang der Rechnung beim Architekten.

Die Entsorgung von Abfall aus dem Bereich des Auftragnehmers, sowie das
Beseitigen der Verunreinigungen, die von den Arbeiten des Auftragnehmers
herrühren, ist gemäß VOB/C vom AN selbst zu veranlassen.

Hinweise zu Aufmaße:

Die Aufmaße sind nachvollziehbar räumlich gegliedert aufzustellen.
Grundsätzlich sind hierfür Aufmaßpläne vom Auftragnehmer zu erstellen.
Die Grundlage für die Aufmaßpläne sind die Ausführungspläne der
Fachplaner. Im Einzelfall sind die Aufmaße gemeinsam mit der
Fachbauleitung durchzufüren. Die Fachbauleitung erhält die Originale der
Aufmaßblätter, der AN eine Kopie. Die Massen der einzelnen Aufmaßblätter
sind in eine nach Titeln und Positionen geordnete Aufmaßzusammenstellung
zu übertragen, die laufend fortgeschrieben wird.

Hinweise zu gleichwertigen Materialien bzw. Ausführungen:

Bei einigen Positionen dieses LV ist die Möglichkeit gegeben
gleichwertige Materialien anzubieten. Das Feld angebotenes Produkt oder
Fabrikat ist in jedem Fall vom Bieter zwingend auszufüllen, auch wenn
das Leitprodukt oder Leitfabrikat angeboten wird. Eintragungen wie
"siehe oben" oder "wie ausgeschrieben" oder ähnliches sind nicht
ausreichend. Fehlt die konkrete Angabe vom angebotenen Produkt oder
Fabrikat ist das Angebot unvollständig und kann nicht gewertet werden.
Die Gleichwertigkeit ist schon zur Angebotsabgabe anhand detaillierter
technischer Unterlagen nachzuweisen sonst ist das Angebot unvollständig
und kann nicht gewertet werden.

Hinweise zur Kalkulation:

Alle Leistungen verstehen sich, wenn nicht ausdrücklich anders
angegeben, inklusive Lieferung und fachgerechtem Einbau. Alle durch den
AN zu entsorg- enden Materialen und Bauteile gehen in das Eigentum des
Unternehmers über.
In die Einheitspreise sind die entsprechenden Transport- und
Entsorgungskosten miteinzukalkulieren.

Bei widersprüchlichen Angaben zur Ausführung gilt LV vor Plan.

## Zusätzlicher Text
16-018 ANGABEN ZUR BAUSTELLE UND AUSFÜHRUNG

Angaben zur Baustelle

Grundstück
Das Baugrundstück befindet sich in Rheinhausen im Bürgerzentrum 2.
Das Baufeld für den Neubau der Grundschule liegt gegenüber dem
bestehenden Bürgerhaus und dem Mehrgenerationenhaus auf der bisherigen
Parkplatzfläche.

Die Zufahrt erfolgt über die `Hauptstraße´ sowie die Straße `Im
Bürgerzentrum´.
Ausbaustandard: Asphaltierte Straße mit Asphaltdeckschicht.
Das Baugrundstück selbst ist zum Teil versiegelt. Das restliche
Grundstück ist unbebaute Ackerfläche.

Siehe hierzu beigefügter Lageplan.

Dem AN wird geraten sich über die örtliche Situation der Baustelle, der
Beschaffenheit der Zufahrtswege, der Verkehrs- und Versorgungsanlagen
selbst durch Augenschein und ggf. durch Rückfrage bei der Bauleitung zu
unterrichten.

Baubeschreibung
Der geplante Neubau der Grundschule ist ein zweigeschossiges Gebäude und
nicht unterkellert. Das Gebäude besitzt ein flachgeneigtes Dach.
Der Haupteingang befindet sich auf der Westseite.
Die gesamte Tragkonstruktion, Wände und Decken werden in Stahlbeton
ausgeführt. Gegründet wird die Tragkonstruktion auf einer statisch
tragenden Bodenplatte aus Stahlbeton.

Baukonstruktion
- Außenwände Stahlbeton 25 cm mit WDVS
- Innenwände tragend: Stahlbeton 25 cm, verputzt
- Innenwände nichttragend: Metall-Ständerwände
- Bodenplatte Stahlbeton d = 35 cm,
- Dämmung unter der Bodenplatte mit Perimeterdämmung im Randbereich
- Geschossdecke EG Stahlbeton 30 cm mit abgehängten Akustikdecken
- Geschossdecke OG Stahlbeton 25 cm mit abgehängten Akustikdecken
- Dach: flachgeneigtes Dach
- Fenster: 3-fach Verglasung als Holz-Alu-Elemente
- Aussentüren: Alu-Elementtüren
- Sonnenschutz: außenliegende Raffstoren
- Bodenaufbauten: Zementestrich und Calciumsulfatestrich
- Bodenbeläge: Linoleum und Fliesenbelag.

Haustechnik
Die Wärmeversorgung erfolgt über eine Grundwasser-Wärmepumpe mit
Brunnenanlage. Die Räume erhalten Fußbodenheizung.
Der hohe energetische Standard des Gebäudes berücksichtigt sowohl den
winterlichen, als auch den sommerlichen Wärmeschutz. Es wird außerdem
eine Lüftungsanlage zur kontrollierten Be- und Entlüftung mit
Wärmerückgewinnung vorgesehen. Diese sorgt zu allen Jahreszeiten für
frische und unverbrauchte Luft im Gebäude und trägt in hohem Maße zur
Energieeinsparung bei.

Verkehrsverhältnisse auf der Baustelle, freizuhaltende Flächen
Zufahrten und Wege für Baustellenverkehr werden vor Arbeitsbeginn
gemeinsam mit der Bauleitung besprochen und abgestimmt.

Anschlüsse, für Wasser, Energie
Die Baustelleneinrichtung der Rohbaufirma beinhaltet das Herstellen von
Anschlüssen von Baustrom. Der Bauwasseranschluss wird bauseits
hergestellt.  Die Lage der Anschlüsse ist im Baustelleneinrichtungsplan
enthalten und im Vorfeld mit der Bauleitung abzustimmen.

Zur Mitbenutzung überlassene Flächen und Räume
Lagerflächen stehen ausschließlich auf dem Baugrundstück zur Verfügung
und sind vor Ausführungsbeginn mit der Bauleitung abzustimmen.
Lager- und Unterkunftsräume stehen im Gebäude nicht zur Verfügung. Das
Abtrennen von Einzelräumen mit Bautüren ist untersagt.

Bodenverhältnisse, Grundwasser
Das Bodengutachten wird als Anlage zum LV zur Verfügung gestellt.

Schutzgebiete oder Schutzzeiten
Schutzgebiete auf dem Baugrundstück sind keine bekannt. Schutzzeiten
richten sich nach der "Allgemeinen Verwaltungsvorschrift zum Schutz
gegen Baulärm" (Geräuschimmissionen) vom 19. August 1970 (Beil. zum
BAnz. Nr. 160).
Die örtlichen polizeilichen Ruhezeiten sind einzuhalten.

Fahrspuren von Kettenfahrzeugen und LKWs oder Radlader sind nach
Abschluss der Arbeiten zu glätten.

Schutz von Bäumen, Pflanzenbeständen, Vegetationsflächen,
Bauteilen, Bauwerken, Grenzsteinen o.Ä.
Im Baufeld sind keine schützenswerte Bäume und Pflanzenbestände
vorhanden. Die Strassenbordsteine und öffentliche Verkehrsflächen sind
vor Beschädigungen und Verunreinigungen zu schützen.
Evetuell auftretende Verunreinigungen sind durch den AN sofort
eigenverantwortlich oder auf erstes Anfordern zu beseitigen.

Im Baugelände vorhandene Leitungen
Im Baugelände befinden sich Ver- und Entsorgungsleitungen. Diese
Leitungen sind bei den Grabarbeiten zu berücksichtigen und vor
Beschädigung zu schützen. Über die Lage hat sich der Unternehmer vor
Arbeitsbeginn selbst in Kenntnis zu setzen.

Vermutete oder Bekannte Hindernisse u Kampfmittel
Hindernisse im Boden sind keine bekannt.
Kampfmittel im Boden sind keine bekannt.
Die Kampfmittelfreiheit muss vor Arbeitsbeginn bestätigt sein.

Regelung und Sicherung des Verkehrs
Für das Einholen der Genehmigungen für das Erstellen von Gerüsten,
Grabarbeiten im Straßenraum, Errichten von Kränen, Absperrungen ist der
Unternehmer selbst verantwortlich.

Fassadengerüst
Ab Herstellung der EG Wände wird bauseits ein Fassadengerüst erstellt.
Das zur Benutzung übelassene Fassadengerüst darf nicht eigenmächtig
umgebaut werden. Verschmutzungen des Gerüstes durch Bauschutt und
Abfälle sind, sofern diese auftreten, vor Verlassen der Baustelle zu
entfernen.

Vom Auftraggeber bereitgestellten Stoffe und Bauteile
Sofern das Leistungsverzeichnis nichts anderes vorsieht, werden keine
Stoffe und Bauteile vom AG geliefert.

Vom Auftraggeber erbrachte Arbeitsleistungen
Sofern das Leistungsverzeichnis nichts anderes vorsieht, werden keine
Arbeitsleistungen vom AG erbracht.

Leistungen für andere Unternehmer
Sofern Leistungen für andrere Unternehmer zu erbringen sind hat der
Unternehmer selbst mit dem jeweiligen AN für einen entsprechenden
Ausgleich zu sorgen.

## Zusätzlicher Text
16-018 ARBEITSSCHUTZMERKBLATT

Arbeitsschutzmerkblatt - Allgemeine Hinweise

1. Halten Sie sich nur dort auf, wo Sie auf Grund Ihres Arbeitsauftrages
Ihren Arbeitsplatz haben.

2. Auf der gesamten Baustelle sind Arbeitsschutzhelm (nach DIN EN 397)
und
Sicherheitsschuhe (nach DIN EN 345 S3) oder Sicherheitsgummistiefel
(nach DIN
EN 345 S5) zu tragen. Ausnahmen können im Bereich geschlossener Räume,
in
denen keine Gefahr von oben droht, zugelassen werden. Beschäftigte, die
das nicht beachten, werden von der Baustelle verwiesen! Entsprechend den
auszuführenden Arbeiten sind erforderliche weitere Arbeitsschutzmittel
und Schutzausrüstungen zu benutzen.

3. Auf der Baustelle gilt ein absolutes Alkohol- und Rauchverbot!

4. Die Beschäftigten auf der Baustelle sind verpflichtet, für die eigene
und für die
Sicherheit und Gesundheit anderer bei der Arbeit Sorge zu tragen. Jede
von Ihnen festgestellte unmittelbare Gefahr für Sicherheit und
Gesundheit sowie alle
festgestellten Sicherheitsmängel müssen Sie unverzüglich Ihrem
Vorgesetzten oder der Bauleitung melden. Alle gefährlichen Vorkommnisse
sind meldepflichtig!
Sie sind auch verpflichtet, für die Sicherheit und Gesundheit der
Personen zu
sorgen, die von ihren Handlungen oder Unterlassungen bei der Arbeit
betroffen
sind.

5. Die Beschäftigten auf der Baustelle sind verpflichtet, Werkzeuge,
Arbeitsstoffe,
Transportmittel und sonstige Arbeitsmittel nur bestimmungsgemäß zu
verwenden.

6. Das Entfernen oder Ändern von Sicherheitskennzeichnungen,
Sicherheitseinrichtungen, Gerüstteile bzw. Absperrungen ist nur befugten
Vorgesetzten gestattet bzw. unterliegt der Weisungsbefugnis.

7. Die Baustellen- Brandschutzordnung ist einzuhalten. Informieren Sie
sich über die örtlichen Brandbekämpfungsvorkehrungen und die Standorte
der Brandbekämpfungsmittel, Sammelpunkte usw.

8. Bei der Verwendung von elektrischen Werkzeugen und Ausrüstungen sind
der
ordnungsgemäße Zustand und die vorgeschriebenen Prüfungen (Prüffristen)
zu
beachten. Die verwendeten Werkzeuge, Maschinen und Geräte müssen frei
von
Beschädigungen und für die auszuführende Tätigkeit geeignet sein.
Beachten Sie die geltenden Betriebsanweisungen und
Bedienungsanleitungen!

9. Beachten Sie die Straßenverkehrsordnung in Bezug auf den
Baustellenverkehr. Auf der Baustelle gilt als Höchstgeschwindigkeit die
Schrittgeschwindigkeit. Das
Abstellen von privaten Personenfahrzeugen ist nicht gestattet.

10. Die Baustelle darf nur durch die gekennzeichneten Zugänge befahren,
betreten und verlassen werden. Außerhalb der Arbeitszeit ist der
Aufenthalt auf der Baustelle verboten.

11. Jede Firma hat einen eigenen ausgebildeten Ersthelfer zu benennen,
welcher sich während der Arbeitszeit auf der Baustelle aufhält.

12. Der Baustellenbereich ist regelmäßig zu reinigen und sauber zu
halten. Abfälle sind in geeigneten Behältern zu sammeln und zu selbst
entsorgen. Behältnisse für
Gefahrstoffe sind gesondert zu erfassen.

13. Bei Arbeitsunfällen ist zu beachten:

- Jeder Unfall ist der Bauleitung zu melden.
- Die Erste Hilfe erfolgt durch ausgebildete Ersthelfer am Unfallort
oder im
  Sanitätsraum.
- Wenn aufgrund einer Verletzung mit Arbeitsunfähigkeit zu rechnen ist,
muss
  eine Vorstellung bei einem Durchgangsarzt erfolgen.
- Bei schweren Verletzungen hat ein sofortiger und schonender Transport,
unter
  Einschaltung des Rettungsdienstes, in ein Krankenhaus zu erfolgen. Die
  vollständige Baustellenordnung und den Sicherheits- und
  Gesundheitsschutzplan können bei der Bauleitung eingesehen werden.

## Zusätzlicher Text
16-018 ANLAGEN ZUM LEISTUNGSVERZEICHNIS

Folgende Anlagen werden dem Leistungsverzeichnis beigefügt:

- Lageplan
- Grundrisse
- Schnitte
- Ansichten

## Zusätzlicher Text
16-018 HINWEIS UNFALLVERHÜTUNGSVORSCHRIFT SCHULEN

Die angebotenen Produkte müssen den Richtlinien der Gesetzlichen
Unfallkasse Baden -Württember entsprechen.

Siehe GUV-V S11 Unfallverhütungsvorschrift vom Mai 2001 mit
Durchführungsanweisungen vom Juni 2002.

## TROCKENBAUARBEITEN
Datum: 17.08.18

### Titel 1 Innengerüst

*Hinweis*
Vorbemerkung
VORBEMERKUNGEN

Am Bauvorhaben wird ein Stahlrohr-Rahmengerüst als
Wandgerüst und Fahrgerüste für die Trockenarbeiten
benötigt bei zubearbeitenden Wand- und Deckenhöhen die
höher als 3,50 m über der Standfläche vom
erforderlichen Gerüst liegt.

Das Stahlrohrgerüst wird auf der EG-Haupttreppe
(Stahlbeton- Fertigteil) und den EG- Fluchttreppen
(Stahlbeton- Fertigteil als Sichtbeton) aufgebaut.

Das Stahlrohrgerüst auf den Geschoss- Treppen und das
Fahrgerüst im EG und OG ist für die Ausführung der
Wand- und Deckenarbeiten im gesamten Bereich
entsprechend den Vorschriften auszubauen. Es darf nur
gereinigtes Material verwendet werden. Der maximale
Wandabstand von 0,30 m darf nicht überschritten werden.

Die Ausführung erfolgt nach den Vorschriften der DIN
4420 der Gerüstbauordnung, den Vorschriften der Bau-
Berufsgenossenschaft sowie den geltenden
bauordnungsrechtlichen Vorschriften.

Für die erforderliche Standsicherheit der Gerüste ist
der Auftragnehmer voll verantwortlich und haftbar.

Die Standzeiten beginnen ab der Woche der
Fertigstellung und Abnahme durch den SiGe-Koordinator.
Den Anordnungen des Sicherheitskoordinators sind auf
der Baustelle Folge zu leisten.

**1.1 Wandgerüst, Metallgerüst, Gr.3, auf der EG-Haupttreppe u. EG- Fluchttr**
Wand- Metallgerüst, als Standgerüst als Arbeits- und
Schutzgerüst liefern, aufbauen und nach Beedigung der
Arbeiten entfernen.
Anzahl und Anordnung der Leitergänge sind nach den
Vorschriften zu erstellen
Einschließlich Freigabe-Kennzeichnung durch den AN.

Gebrauchsüberlassung bis 4 Wochen (Grundeinsatzzeit).

Höhe oberste Belagfläche: ca. 5,00 m,
Aufstandsfläche:  EG- Stahlbeton-
Fertigteiltreppe
  mit 2
geraden Treppenläufe mit

Zwischenpodest
  1x
Haupttreppe
  2x
Fluchttreppen in Sichtbeton
Gerüstgruppe : 3 (2,0 kN/m2)
Belagbreite  : mind. 0,60 m

Anzahl Treppenhaus: 3 Stück
Menge: 175,000 m2

**1.2 Wandgerüst, Verlängerung**
Wandgerüst als Standgerüst; Verlängerung der
Gebrauchsüberlassung über die 4-wöchige
Grundeinsatzzeit hinaus.

2 Wochen

Abrechnung Fläche x Wochen
Menge: 350,000 m2/W

**1.3 Fahrgerüste für die auszuführenden Leistungen im EG u. OG**
Fahrgerüste die zur Abwicklung der auszuführenden
Leistungen die an den Wand- und Deckenflächen im
Erdgeschoss und Obergeschoss erforderlich sind liefern,
aufbauen, vorhalten, entfernen und nach Gebrauch wieder
abtransportieren.

Die Geschosshöhe im OG beträgt ab der Standfläche vom
Fahrgerüst (Estrich) im Bereich der Oberlichter 4,30
bis
4,60 m

Für die Melallständerwände beträgt die Geschosshöhe im
EG u.OG beträgt ab der Standfläche vom Fahrgerüst
(Betonboden, Betondecke) 3,60 m
Menge: 1,000 Psch

### Titel 2 Baustelleneinrichtung

**2.1 Baustelleneinrichtung**
Einrichten, Vorhalten über die gesamte Bauzeit der
Trockenbauarbeiten sowie Räumen der Baustelle und
Wiederherstellung des Geländes einschl. Entfernung von
Verunreinigungen, mit folgenden in den Pauschalpreis
einzurechnenden Leistungen:
- Herrichten der erforderl. Lager- und
Arbeitsplätze,
- notwendige Geräte, Werkzeuge und
Hilfsmittel
- Material-Vorhaltekosten
- Lohnkosten
- Personalkosten
- alle sonstigen Kosten, die der
- Sicherungsmaßnahmen insbesondere der Verkehrswege auf
und vor dem Grundstück, auf Zufahrten,
Bürgersteigen, einschl. Säuberung usw.; für eine
ausreichende Wegebeleuchtung ist zu sorgen;
- ebenso sind die Nachbargrundstücke an der Grenze
absolut zuverlässig und unfallsicher für die gesamte
Bauzeit bis zur Übergabe zu schützen; maßgeblich sind
ebenso die Forderungen des Amtes für öffentliche
Ordnung, der Bauberufsgenossenschaften und sonst
mitwirkender Behörden, Amtsstellen und Körperschaften.
Leistungen, die der Auftraggeber über die oben
definierten Bereiche hinaus fordert, sind in den
nachfolgenden
Positionen beschrieben und werden gesondert vergütet.
Menge: 1,000 Psch

### Titel 3 Metallständerwände

*Hinweis*
Vorbemerkungen

Nichttragende innere Trennwand nach DIN 4103-1 als
Metallständerwände im Einbaubereich 2 mit doppelter
Beplankung und Schall- u. Wärmedämmung herzustellen.

Die Metallständerwände und die Beplankung werden bis
unter die Stahlbetondecke geführt.
Die Montagewände sind in zwei Arbeitsabschnitten
herzustellen.
1. Metallständerwand mit einseitiger doppelter
Beplankung
  herstellen.
2. Nach der Rohmontage der Haustechnik, Schall-u.
Wärmedämmung einbauen,
  Montagewand mit doppelter Beplankung schließen und
beidseitig Oberflächen
  spachteln.

Plattenstöße versetzt anordnen. Auf Türständerprofilen
keine Plattenstöße.
Bei mehrlagiger Beplankung die Fugen der unteren Lage
füllen und die Fugen der äußeren Lage spachteln.

Verspachtelung der Gipskartonplatten nach
Qualitätsstufe.
Fugenverspachtelung mit Bewehrungsstreifen. Bei einigen
Spachtelmassen kann laut Hersteller nur bei
kartonummatelten Kanten auf den Bewehrungsstreifen
verzichtet werden.

Alle Arbeiten sind nach den Herstellervorschriften
auszuführen.

**3.1 Feuchtigkeitsabdichtung ca. 1 mm stark**
Liefern und aufbringen einer Abdichtung gegen
Bodenfeuchtigkeit nach DIN 18195-4, auf die Stahlbeton-
Bodenplatte, durch Abdichtungsbahn aus Polymerbitumen
mit Aluminiumeinlage und Glasvlies-Verstärkung, ca. 1
mm dick,
sd-Wert >= 1500 m,
Überlappung nach Herstellenangaben. Zu berücksichtigen
ist auch der Anschluss an bereits vorhandene
Abdichtungen aus der Vorposition.

Die Abdichtungsbahn wird unter den Metall-Ständerwänden
im EG in einer Breite von ca. 50 cm verlegt und dient
als Verbindung für die durch die Estricharbeiten
einzubringende Feuchtigkeitsabdichtung

Ein Allgemeines bauaufsichtliches Prüfzeugnis ist
vorzulegen.

Leitprodukt: Bitumenschweißbahn V60 S4 AL01
  oder gwl.

Angebotenes Produkt:
.....................................
Menge: 17,000 m

**3.2 Selbstklebender Anschlußstreifen unter den Metall- Ständerwänden**
Liefern und auf der in der Vorpos. beschriebenen
Abdicht-ungsbahn aufbringen eines selbstklebenden
Dichtungsbands aus Polymerbitumen vor dem Setzen von
den Metall-Ständer-wänden zur Abdichtung der Schrauben-
Durchdringungen.
Menge: 17,000 m

**3.3 Schutzabdeckung von Bauteilen**
Herstellen und liefern von Schutzabdeckungen aus Folie
incl. Abkleben u. nach Abschluss der Arbeiten entfernen
und entsorgen.
Geschützt werden nicht zu bearbeitende Bauteile wie
Fenstern, Türen, Brüstungen etc.

Diese Position umfaßt nur Leistungen, die über das Maß
der zur erbringenden Nebenleistung hinaus gehen.
Menge: 10,000 m2

**3.4 Kantenschutzrichtwinkel verzinkt für Gipskartonpl.**
Liefern und lot- und fluchtrechtes Anbringen von
verzinkten Kantenschutzrichtwinkel an Kanten und
Leibungen, für Gipskartonplatten versetzt.
Menge: 78,000 m

**3.5 Abschlußschienen verzinkt für Gipskartonpl.**
Liefern und lot- und/oder fluchtrechtes Anbringen
von verzinkten Abschlußschienen an Anschlüssen
der Gipskartonplatten zu getrennten Bauteilen.
Menge: 8,000 m

**3.6 Einfassprofile verzinkt für Gipskartonpl.**
Liefern und lot- und fluchtrechtes Anbringen von
verzinkten Einfassprofil an Kanten, für
Gipskartonplatten
12,5 mm.
Menge: 5,000 m

**3.7 Metall-Ständerwand, W112, 2x GKB 12,5 mm, d=150 mm, h bis 3,60 m**
Nichttragende innere Trennwand nach DIN 4103-1 als
Montagewand, Einbaubereich 2,
Höhe bis 3,60 m, Dicke 150 mm,
bewertetes Schalldämm-Maß DIN 4109 R W,R: 53 dB,

Unterkonstruktion aus verzinkten Stahlblechprofilen DIN
18182-1/ DIN 18183, als Einfachständerwerk, Profile: CW
100/0,6 mm.
Einschließlich der Hohlraumdämmung aus 80 mm
plattenförmiger Mineralwolle mind. Rohdichte 30 kg/cbm
u. mind. B 2, WLG 040, passgenau zuschneiden,
fugendicht und hohlraumfrei und abgleitsicher zwischen
die Profiele einbauen.

Achsabstand der Ständerprofile <= 62,5 cm,

Beplankung, beidseitig, Verarbeitung DIN 18181,
zweilagig,
aus Knauf Platten GKB DIN 18180, Plattendicke je 12,5
mm,
befestigen mit Schnellbauschrauben DIN 18182-2,
Fugen der inneren Plattenlage füllen und verspachteln,
sichtbare Befestigungsmittel und Fugen der äußeren
Plattenlage verspachteln nach Qualitätsstufe 2, mit
Ebenheits-abweichungen nach DIN 18202, Tabelle 3, Zeile
7.

Boden- und Deckenanschluss: an Stahlbeton, umlaufende
Anschlüsse starr mit Trenn-Fix 65 herstellen.

Einbauort: EG u. OG

Erzeugnis / Sytem: Knauf Metallständerwand W112
od. glw.

Angebotenes Produkt:
...............................................
Menge: 91,000 m2

**3.8 Metall- Ständerw, Doppelst. W116, 2xGKB 12,5 mm, d=275 mm, h bis 3,60m**
Metall- Ständerwand als Doppelständerwerk liefern und
herstellen, Profile CW 75 einschl. Aussteifungsprofile,
Anschlüsse an Massivbauteile mit umlaufendem 70 mm
breitem Dichtband, alle Profile mind. 6 mm stark, alles
in verzinkter Ausführung, umlaufende Anschlüsse starr
und mit Trenn-Fix 65 herstellen. Achsabstand der
Ständerprofile
<= 62,5 cm, Randprofile im Anstand <= 1,00 m an Wand,
Decke und Boden befestigen, an Wänden mind. 3
Befestigungspunkte.
Verlaschung aller Profile mit GK-Plattenstreifen gem.
Herstellervorgabe.
Beidseitig 2-lagig mit Gipskartonplatten 12,5 mm
beplankt einschl. aller Zuschnitte.

Verspachtelung nach Qualitätsstufe 2,
Ebenheitsabweichungen nach DIN 18202, Tabelle 3, Zeile
7

Einschließlich der Hohlraumdämmung aus 2 x 80 mm
plattenförmiger Mineralwolle mind. Rohdichte 30 kg/cbm
u. mind. B 2, WLG 040, passgenau zuschneiden,
fugendicht und hohlraumfrei und abgleitsicher zwischen
die Profiele einbauen.

Fertige Wandstärke: 27,5 cm
Geschosshöhe: bis 3,60 m
Boden- und Deckenanschluss: an Stahlbeton

Einbauort: EG

Produkt / System: Knauf Metallständerwand W116  od.
glw.

Angebotenes Produkt:  ................................
Menge: 32,000 m2

**3.9 Mineralwolle 100 mm in bauseitige GIS-Wände, Sanitärräume**
Hohlraumdämmung aus 100 mm plattenförmiger Mineralwolle
mind. Rohdichte 30 kg/cbm u. mind. B 2, WLG 040,
passgenau zuschneiden, fugendicht und hohlraumfrei und
abgleitsicher zwischen die bauseits eingebauten GIS-
Wandprofiele einbauen einschl. anarbeiten an
Haustechnikleitungen.

Geschosshöhe: bis 3,60 m

Einbauort: Sanitärräume EG u. OG

Angebotenes Produkt:  ................................
Menge: 155,000 m2

**3.10 Beplankung mit GKBI Platten 18 mm von bauseitigen GIS-Wänden**
Beplankung der bauseits hergestellten GIS-Wände
einlagig mit  Knauf Platten GKBI (imprägniert) DIN
18180,
Plattendicke18 mm,
befestigen mit Schnellbauschrauben DIN 18182-2,
sichtbare Befestigungsmittel und Fugen der Plattenlage
verspachteln nach Qualitätsstufe 2, mit Ebenheitsabweichungen nach DIN 18202, Tabelle 3, Zeile 7.

Umlaufende Anschlüsse starr mit Trenn-Fix 65
herstellen.

Einbauort: Sanitärräume EG u. OG

Angebotenes Produkt:
...............................................
Menge: 180,000 m2

**3.11 Beplankung mit zementge. Baupl. 2x12,5 mm baus. GIS-Wand, Beh. WC, EG**
Beplankung der bauseits hergestellten GIS-Wände mit
Zementbauplatten DIN EN 12467.
AQUAPANEL Cement Bord Indoor, zweilagig,
Plattendicke 2x 12,5 mm, kraftschlüssige
Fugenverklebung mit AQUAPANEL Fugenkleber.
Verschreubung mit AQUAPANE Maxi Schrauben,
Verarbeitung gemäß Knauf Technische Broschüre NA.de.

Verspachtelung der Aquwapanel Cement Board Indoor gemäß
Knauf Technische Broschüre NA.de und in Qualitätsstufe
2, mit Ebenheits-abweichungen nach DIN 18202, Tabelle
3, Zeile 7.
Umlaufende Anschlüsse starr mit Trenn-Fix 65
herstellen.

Einbauort: Beh. WC im EG

Leitprodukt: Knauf Aquapanel
  od. glw.

Angebotenes Produkt:
...............................................
Menge: 27,000 m2

**3.12 Rohrverkleidung einschl. Unterkonstruktion im Wandeck**
Rohrverkleitung im Wandeck liefern und herstellen, 2-
seitig mit Gipskartonplatten einfach beplankt. Metall-
Profiele alles in verzinkter Ausführung als
Unterkonstruktion.
Gipskartonplatten zweilagig mit Kreuzschlitzschrauben
anbringen einschl. aller Zuschnitte.
Verspachtelung nach Qualitätsstufe 2,
Ebenheitsabweichungen nach DIN 18202, Tabelle 3, Zeile
7

Gipskartonplatten- Stärke: 2x 12,5 mm
Schenkellänge: ca. 1,10 m u.0,50 m

Einbauort: Lehrmittel im OG
Menge: 6,000 m2

### Titel 4 Zulagen, Aussparungen, Einbauteile bei Metallständerwände

**4.1 Mehrpreis 1. Lage OSB**
Zulage zu vorgenannten Positionen für:
die 1. Lage mit OSB-Platte.

Abrechnung erfolgt nach beplankter Fläche.

Einbauort: EG u. OG
Menge: 15,000 m2

**4.2 Mehrpreis Beplankung 2x GKBI**
Zulage zu vorgenannten Positionen für die 2-lagige
Beplankung aus Knauf Platten GKBI (imprägniert) DIN
18180, Plattendicke je 12,5 mm, Fugen der inneren
Plattenlage füllen und verspachteln, sichtbare
Befestigungsmittel und Fugen der äußeren Plattenlage
verspachteln nach Qualitätsstufe 2, mit Ebenheitsabweichungen nach DIN 18202, Tabelle 3, Zeile 7.
Befestigung mit Schnellbauschrauben DIN 18182-2
Abrechnung erfolgt nach beplankter Fläche.
Menge: 29,000 m2

**4.3 Mehrpreis GK-Platten verspachtel Q3**
Zulage zu GK-Wände, Vorsatzschalen etc. in
vorbeschriebenem Titel 3 für Verspachtelung nach
Qualitätsstufe 3 anstelle Q2,
Ebenheitsabweichungen nach DIN 18202, Tabelle 3, Zeile
7.

Abgerechnet wird die bearbeitet Fläche.
Menge: 255,000 m2

**4.4 Zulage für Türöffnung in Metallständerwand 15 cm stark, h 2,21 m**
Zulage für das Anlegen und Herstellen von Türöffnungen
mit Sturzprofil, seitlich raumhoch mit verstärkten
Metallständer-profilen UA 100 einschl. Boden- und
Deckenanschluss mit Türpfostenwinkel befestigt mit
Dübel und Schrauben.

Öffnungsmaße: Breite 1,01 m
  Höhe  2,21 m
Wanddicke:  15 cm
Menge: 4,000 St

**4.5 Zulage für Oberlichtöffnung in Metallständerwand 15 cm stark**
Zulage für das Anlegen und Herstellen von einer
Öberlichtöffnung mit Sturzprofil, seitlich raumhoch mit
verstärkten Metallständer-profilen UA 100 einschl.
Boden- und Deckenanschluss mit Pfostenwinkel befestigt
mit Dübel und Schrauben.

Öffnungsmaße: Breite ca. 2,35 m
  Höhe  ca. 0,80 m
Wanddicke:  15 cm

Einbauort: Sekrteriat EG
Menge: 1,000 St

**4.6 Oberlichtleibungen mit 1x GKB-Platten 12,5 mm beplanken, spachten**
Beplankung von drei Oberlichtleibungen mit 1x  GKB 12,5
mm einschl. aller Zuschnitte.

Verspachtelung nach Qualitätsstufe 3,
Ebenheitsabweichungen nach DIN 18202, Tabelle 3, Zeile
7

Wandstärke / Leibungsbreite: 150 mm

Einbauort: Sekrteriat EG
Menge: 6,000 m

**4.7 T - Verbindung als Zulage zur Montagewand**
T - Verbindung liefern und einbauen, als Zulage zur
Montagewand (z.T: Einfachständer),
Wandstärke 15  cm.
Ausführung gemäß Knauf- Detail W112-C1
Menge: 4,000 m

**4.8 Ecke rechtwinklig als Zulage zur Montagewand**
Ecke rechtwinklig als Zulage zur Montagewand,
Ausführung gemäß Knauf- Detail W112-D1. Eckwinkel in
sep. Pos.
Menge: 4,000 m

**4.9 Freies Wandende als Zulage zur Montagewand, d = 27,5 cm**
Freies Wandende als Zulage zur Montagewand,
Wandstärke 27,5 cm.

Einschließlich UA-Profil 75
Menge: 19,000 m

**4.10 Dauerelastische Verfugung, Acryl**
Dauerelastische Verfugung auf Acrylbasis an allen
Innenecken liefern und herstellen, einschl. Vorarbeiten
mit konischen Fugenmesser und aller Nebenarbeiten.
Menge: 10,000 lfdm

**4.11 Zusätzliches Profil einbauen UA 75**
Liefern und einbauen eines zusätzlichen Profils
innerhalb der Unterkonstruktion zur Abtragung
verschied. Lasten. Einbau über die gesamte Raumhöhe.
Menge: 5,000 m

**4.12 Zusätzliches Profil einbauen UA 100**
Liefern und einbauen eines zusätzlichen Profils
innerhalb der Unterkonstruktion zur Abtragung
verschied. Lasten. Einbau über die gesamte Raumhöhe.
Menge: 5,000 m

**4.13 Zusätzliches Profil einbauen UW 75**
Liefern und einbauen eines zusätzlichen Profils
innerhalb der Unterkonstruktion zur Abtragung
verschied. Lasten. Einbau über die gesamte Raumhöhe.
Menge: 5,000 m

**4.14 Zusätzliches Profil einbauen UW 100**
Liefern und einbauen eines zusätzlichen Profils
innerhalb der Unterkonstruktion zur Abtragung
verschied. Lasten. Einbau über die gesamte Raumhöhe.
Menge: 5,000 m

**4.15 Herstellen, Anarbeiten von Aussparungen bis 100 cm2**
Herstellen, Anarbeiten von Aussparungen in
Metallständerwände für Einbauteile, Rohrleitungen,
Wickelfalzrohre, rund oder rechteckig bis 0,01m² = 100
cm².
Menge: 15,000 St

**4.16 Herstellen, Anarbeiten von Aussparungen bis 500 cm2**
Aussparungen wie vor,
jedoch bis 0,05m² = 500 cm².
Menge: 20,000 St

**4.17 Herstellen, Anarbeiten von Aussparungen bis 1000 cm2**
Aussparungen wie vor,
jedoch bis 0,1m² = 1000 cm².
Menge: 50,000 St

**4.18 Herstellen, Anarbeiten von Aussparungen bis 1500 cm2**
Aussparungen wie vor,
jedoch bis 0,15m² = 1500 cm².
Menge: 15,000 St

**4.19 Herstellen, Anarbeiten von Aussparungen 95x30 cm**
Aussparungen wie vor,
jedoch b x h ca. 95 x 30 cm
Menge: 5,000 St

**4.20 Herstellen, Anarbeiten von Aussparungen 80x45 cm**
Aussparungen wie vor,
jedoch b x h ca. 80 x 45 cm
Menge: 2,000 St

**4.21 Herstellen, Anarbeiten von Aussparungen 110x45 cm**
Aussparungen wie vor,
jedoch b x h ca. 110 x 45 cm
Menge: 1,000 St

**4.22 Herstellen, Anarbeiten von Aussparungen 95x100 cm für FBH-Verteiler**
Aussparungen wie vor,
jedoch b x h ca. 95 x 100 cm für FBH- Verteiler
Menge: 2,000 St

**4.23 Revisionsklappe 200 x 200 mm**
Liefern und in vorbeschriebenes Montagewandsystem
einbauen einschl. der erforderlichen Unterkonstruktion.
Von Revisionsklappe 200 x 200 mm, Rahmen aus Aluminium,
Ausführung mit Fangarm- Sicherung der Klappe und nicht
sichtbarem Verschluss- u. Scharniersystem.
Füllung mit vorbeschriebenen zweilagiger GK- Platte
12,5 mm

Fabrikat: Knauf Alutop

Angebotenes Produkt:
...............................................
(vom Bieter auszufüllen)
Menge: 1,000 St

**4.24 Revisionsklappe 300 x 300 mm**
Von Revisionsklappe 300 x 300 mm,
sonst wie Vorposition.
Menge: 1,000 St

**4.25 Revisionsklappe 400 x 400 mm**
Von Revisionsklappe 400 x 400 mm,
sonst wie Vorposition.
Menge: 1,000 St

*Hinweis*
Feuerlöschernischen

**4.26 Nischen in Trockenbauwänden für Feuerlöscherkästen herstellen**
Herstellung einer Nische in Trockenbauwänden für den
bauseitigen Einbau eines Feuerlöscherkastens mit dem
Nischenmaß:  B x H x T: 32 x 72 x 19 cm
Menge: 1,000 St

**4.27 WD in Stb.- Wand einseitig F 30 schließen**
Wanddurchbruch in Stahlbeton-Wand einseitig mit
Silikatbauplatten Promatect H o.ä. ca. 2 x 15 mm
(zweilagig) schließen. Befestigung der Platten nach
Herstellerangaben in einer bauseits hergestellten Falz
innerhalb der Stb.-Wand mit Kleber und Schrauben.

Erforderliche Plattengröße: B x H = 52 x 92 cm.
Ausführung in F 30.

Angebotenes Produkt:
...............................................
Menge: 8,000 St

**4.28 WD in Stb.- Wand einseitig F 90 schließen**
Wie vor, jedoch in F-90 Ausführung mit 2 x 25 mm
Plattenstärke.
Menge: 1,000 St

**4.29 Mineralwooll-Dämmplatte 40 mm stark, WLG 040 in Wandduchbruch**
Im Wanddurchbruch an der Rückseite von der Promatect H
-Platte (aus der Vorpos.) liefern und passgenau,
fugendicht und hohlraumfrei einbauen von einer
plattenförmiger Mineralwolle 40 mm stark mind.
Rohdichte 30 kg/cbm u. mind. B 2, WLG 040.

Größe der Mineralwoll-Dämmplatte: ca 32 x 72 cm
Menge: 8,000 St

### Titel 5 Abgehängte Decken im EG, OG

*Hinweis*
Vorbemerkungen

Die abgehängte Decke mit einfache Beplankung DIN 18168-
1 ist herzustellen im EG und OG

Der Anschluss der bestehenden Trennwände ist an der
vorhandenen Stahlbetondecke, somit ist die Unterdecke
in Decklage und Konstruktion getrennt.

Die abgehängte Decke ist in zwei Arbeitsabschnitten
herzustellen.
1. Metall- Unterkonstruktion herstellen.
2. Nach der Rohmontage der Haustechnik,
  Metall- Unterkonstuktion einfach beplanken und
  Oberflächen spachteln.

Verspachtelung der Gipskartonplatten nach
Qualitätsstufe.
Fugenverspachtelung mit Bewehrungsstreifen. Bei einigen
Spachtelmassen kann laut Hersteller nur bei
kartonummatelten Kanten auf den Bewehrungsstreifen
verzichtet werden.

Alle Arbeiten sind nach den Herstellervorschriften
auszuführen.

**5.1 Stas U-Rail Bilderleiste, weiß**
Stas U-Rail Bilderleiste oder gleichwertiges in weiß
beschichtet liefern und gemäß Herstellerangabe mit der
abgehängten Decke so anbringen, dass die Bilderleiste
nur als Schattenfuge sichtbar bleibt.

Angebotenes Produkt: ..........................
Menge: 25,000 m

**5.2 Kantenschutzrichtwinkel verzinkt für Gipskartonpl.**
Liefern und lot- und fluchtrechtes Anbringen von
verzinkten Kantenschutzrichtwinkel an Kanten und
Leibungen, für Gipskartonplatten versetzt.
Menge: 85,000 m

**5.3 Einfassprofile verzinkt für Gipskartonpl.**
Liefern und lot- und fluchtrechtes Anbringen von
verzinkten Einfassprofil an Kanten, für
Gipskartonplatten
12.5 mm.
Menge: 15,000 m

**5.4 Abschlußschienen Alu für Gipskartonplatten**
Liefern und lot- und/oder fluchtrechtes Anbringen
von Aluminium Abschlußschienen an Anschlüssen
der Gipskartonplatten zu getrennten Bauteilen.
Menge: 50,000 m

**5.5 Abgeh. Decke, zementge. Baupl. 12,5 mm, glatt, Abhängeh. ca. 60 cm EG**
Abgehängte Decke mit Metallgrundprofil CD 60 x 27x 6 mm
und Metalltragprofil CD 60 x 27x 6 mm mit
Noniusabhängern liefern und abhängen. Alles in
verzinkter Ausführung.
Befestigung mit bauaufsichtlich zugelassenen
Befestigungsmitteln.

Befestigungsuntergrund: Stahlbetondecke

Einlagig mit Zementbauplatten DIN EN 12467.
AQUAPANEL Cement Bord SkyLite 12,5 mm beplankt einschl.
aller Zuschnitte. Anschlüsse an andere Bauteile
umlaufend mit Trenn-Fix 65 herstellen.
Kraftschlüssige Fugenverklebung mit AQUAPANEL
Fugenkleber.
Verschreubung mit AQUAPANE Maxi Schrauben,
Verarbeitung gemäß Knauf Technische Broschüre NA.de.

Aufbringen einer malerfertigen Oberfläche aus
vollflächige AQUAPANEL- Fugen- und Flächenspachtel -
weiss in mindestens 4 mm Stärke gespachtelt einschl.
10cm breites Fugenband und mit einer vollflächigen,
oberflächennah eingebetteten Gewebelage aus AQUAPANEL
Gewebe. Aufbau gemäß Herstellerangaben herstellen.
Oberfläche sauber geglättet in Qualitätsstufe 3,
Ebenheitsabweichungen nach DIN 18202, Tabelle 3, Zeile
7.

Ohne Hohlraumdämmung

Abhängungshöhe: ca. 60 cm
Einbauhöhe über Rohboden: ca. 3,00 - 3,60 m

Einbauort: Beh.-WC im EG

Produkt / System: Knauf Metallständerwand W 282.de mit
  Aquapanel Technologie
  oder gleichwertiges

Angebotenes Produkt:
...............................................
Menge: 6,000 m2

**5.6 Abgehängte Decke, GK-Platten, glatt, Abhängehöhe ca. 40 cm EG u. OG**
Abgehängte Decke mit Metallgrundprofil CD 60 x 27x 6 mm
und Metalltragprofil CD 60 x 27x 6 mm mit
Noniusabhängern liefern und abhängen. Alles in
verzinkter Ausführung.
Befestigung mit bauaufsichtlich zugelassenen
Befestigungsmitteln.

Befestigungsuntergrund: Stahlbetondecke

Einlagig mit Gipskartonplatten 12,5 mm beplankt
einschl. aller Zuschnitte. Anschlüsse an andere
Bauteile umlaufend mit Trenn-Fix 65 herstellen.

Ohne Hohlraumdämmung

Verspachtelung nach Qualitätsstufe 3,
Ebenheitsabweichungen nach DIN 18202, Tabelle 3, Zeile
7

Abhängungshöhe: ca. 40 cm
Einbauhöhe über Rohboden: ca. 3,20 - 3,60 m

Einbauort: EG u. OG

Produkt / System:
Knauf Plattendecke D112 oder gleichwertiges

Angebotenes Produkt:
...............................................
Menge: 11,000 m2

**5.7 Abgehängte Decke, Abhängehöhe ca. 40 cm, GK-Platten, Akustik, EG u. OG**
Unterdecke als Sichtdecke

Metallgrund- und -tragprofile CD 60x27x6 mm mit Nonius-
Abhängern. Alles in verzinkter Ausführung.
Befestigung mit bauaufsichtlich zugelassenen
Befestigungsmitteln.

Befestigungsuntergrund: Stahlbetondecke

Bekleidung: Gelochte Gipsplatten DIN 16 180 mit
Luftreinigungseffekt, Verarbeitung nach DIN 18181,
einlagig
Plattendicke 12,5 mm,
Lochbild: gerade Quadratlochung 8 / 18 Q, vierseitig
scharfkantig,
Rückseite kaschiert mit schallabsorbierendem
Faserflies, Farbe schwarz

Verspachtelung nach Qualitätsstufe 3,
Ebenheitsabweichungen nach DIN 18202, Tabelle 3, Zeile
7

Abhängungshöhe: ca. 40 cm
Einbauhöhe über Rohboden: ca. 3,20 - 3,60 m

Einbauort: EG u. OG

Produkt / System: Knauf Plattendecke Cleaneo Akustik SK
Designdecke D127 od. glw.

Angebotenes Produkt: ..........................
Menge: 1540,000 m2

**5.8 Abgehängte Decke, Abhängehöhe ca. 60 cm, GK-Platten, Akustik, EG u. OG**
Unterdecke als Sichtdecke

Metallgrund- und -tragprofile CD 60x27x6 mm mit Nonius-
Abhängern. Alles in verzinkter Ausführung.
Befestigung mit bauaufsichtlich zugelassenen
Befestigungsmitteln.

Befestigungsuntergrund: Stahlbetondecke

Bekleidung: Gelochte Gipsplatten DIN 16 180 mit
Luftreinigungseffekt, Verarbeitung nach DIN 18181,
einlagig
Plattendicke 12,5 mm,
Lochbild: gerade Quadratlochung 8 / 18 Q, vierseitig
scharfkantig,
Rückseite kaschiert mit schallabsorbierendem
Faserflies, Farbe schwarz

Verspachtelung nach Qualitätsstufe 3,
Ebenheitsabweichungen nach DIN 18202, Tabelle 3, Zeile
7

Abhängungshöhe: ca. 60 cm
Einbauhöhe über Rohboden: ca. 3,00 - 3,60 m

Einbauort: EG u. OG

Produkt / System: Knauf Plattendecke Cleaneo Akustik SK
Designdecke D127 od. glw.

Angebotenes Produkt: ..........................
Menge: 52,000 m2

**5.9 Akustik-Vlies 20 mm**
Akustik-Vliesstoff / Filz zur Schallabsorbtion,
mineralfaserfrei oben auf der Akustikdecke der Vorpos.
press zwischen den Metallprofilen auslegen

Stärke: 20 mm
Farbe: schwarz

Fabrikat: Fa. Lantor 387 780 od. glw.

angebotenes Produkt: .......................
Menge: 1290,000 m2

**5.10 Hohlraumdämmung, MW, vlieskaschiert, 20 mm**
Liefern und montieren von akustisch wirksamer
hohlraumdämmung auf Decke aus Vorposition.

Material:  Mineralwolle,
  einseitig vlieskaschiert
Stärke:  20mm

Leitprodukt:  Knauf TP 440 oder

gleichwertiges

Angebotenes Produkt:
...................................
(Vom Bieter auszufüllen)
Menge: 305,000 m2

**5.11 Bewegungsfuge 10 mm**
Zulage für Herstellen einer linienförmigen
Bewegungsfuge durch Hinterlegung einen offenen
Plattenstoßes 10 mm mit einem einseitig, geklebten
Plattenstreifen. Der erf. Rand-abstand der beidseitigen
Tragprofile ca. 10 cm. Die Decken-unterkonstruktion ist
komplett getrennt auszuführen.
Menge: 50,000 m

**5.12 Deckenverstärkung, OSB-Platte 15 mm, b=40 cm**
Liefern und einbauen von einer OSB-Holzbaupatten 15 mm,
oberseitig der GK-Decke zur Deckenverstärkung.

für den Einbau von Deckenlasten, z.B. Vorhangschienen,
Leinwand etc.

b= ca. 40 cm
Menge: 5,000 m2

**5.13 Deckenverstärkung, OSB-Platte 15 mm, 60 x 60 cm**
Liefern und einbauen von einer OSB-Holzbaupatten 12 mm,
oberseitig der GK-Decke zur Deckenverstärkung.

für den Einbau z.B. Beamer etc.

bis 60 x 60 cm
Menge: 5,000 St

**5.14 Deckenverstärkung am Leuchtenausschnitt, OSB-Plattestreifen 15mm stark**
Liefern und am Leuchtenausschnitt einbauen von einer 2x
OSB-Holzbaupatten 15 mm je Leuchte, oberseitig der GK-
Decke zur Deckenverstärkung.

OSB-Plattenstreifen: Stäke 15 mm
  Breite 60 mm
  Länge bis 60 mm
Je Leuchtenausschnitt werden 2 Stück OSB-
Plattenstreifen benötigt.

Abrechnung erfolgt je Leuchtenausschnitt.
Menge: 215,000 St

**5.15 Randbereich verspachteln b bis 10 cm**
Lochung der Akustikdeckenplatten aus den Vorpositionen
am Wand- und Fensterelementanschluss umlaufend
verspachteln.

Breite bis ca. 10 cm (ohne angeschnittene Lochung).

Oberflächenqualität: Q3
Menge: 1170,000 m

**5.16 Leibung verspachteln b bis 30 cm**
Lochung der Akustikdeckenplatten aus den Vorpositionen
in den Leibung  verspachteln.

Breite bis ca. 30 cm (ohne angeschnittene Lochung).

Oberflächenqualität: Q3
Menge: 225,000 m

**5.17 Senkr. Deckenabschluss auf Abhängehöhe bis 40 cm**
Senkrechte Stirnfläche der abgehängten Decke
(Abhängehöhe) mit 1x GKB-Platte, 12,5 mm beplanken
einschl. aller Zuschnitte u. Unterkonstruktion.
Verspachtelung nach Qualitätsstufe 3,
Ebenheitsabweichungen nach DIN 18202, Tabelle 3, Zeile
7

Beplankunshöhe: bis ca. 40 cm
Einbauhöhe über Rohboden: ca  3,20- 3,60 mm

Einbauort: Treppenhaus
Menge: 13,000 m

**5.18 Senkr. Deckenabschluss, Hohenversprung der abgeh. Decken von ca. 20 cm**
Senkrechte Stirnfläche vom Höhenversprung der
abgehängten Decken mit 1x GKB-Platte, 12,5 mm beplanken
einschl. aller Zuschnitte u. Unterkonstruktion.
Verspachtelung nach Qualitätsstufe 3,
Ebenheitsabweichungen nach DIN 18202, Tabelle 3, Zeile
7

Beplankunshöhe: ca. 20 cm
Einbauhöhe über Rohboden: ca 3,00- 3,20 mm

Einbauort: Sanitärräume im EG u. OG
Menge: 31,000 m

**5.19 Schallschutzschott über Türelementen auf Abhängehöhe ca. 40 cm**
Schallschutsschott liefern und über den Türelementen in
der Abhängehöhe fachgerecht in unterschiedlichen
Einzellängen einbauen.
Abhängehöhe ca. 40 cm, Dicke 150 mm,
bewertetes Schalldämm-Maß DIN 4109 R W,R: 53 dB,

Unterkonstruktion aus verzinkten Stahlblechprofilen DIN
18182-1/ DIN 18183, als Einfachständerwerk, Profile: CW
100/0,6 mm. Stürz mit UA- Profil herstellen.
Einschließlich der Hohlraumdämmung aus 80 mm
plattenförmiger Mineralwolle mind. Rohdichte 30 kg/cbm
u. mind. B 2, WLG 040, passgenau zuschneiden,
fugendicht und hohlraumfrei und abgleitsicher zwischen
die Profiele einbauen.

Achsabstand der Ständerprofile <= 62,5 cm,

Beplankung, beidseitig, Verarbeitung DIN 18181,
zweilagig,
aus Knauf Platten GKB DIN 18180, Plattendicke je 12,5
mm,
befestigen mit Schnellbauschrauben DIN 18182-2,
Fugen der inneren Plattenlage füllen und verspachteln,
sichtbare Befestigungsmittel und Fugen der äußeren
Plattenlage verspachteln nach Qualitätsstufe 2, mit
Ebenheits-abweichungen nach DIN 18202, Tabelle 3, Zeile
7.

Deckenanschluss: Stahlbetondecke
Einbauort: EG u. OG

Erzeugnis / Sytem: Knauf Metallständerwand W112
od. glw.

Angebotenes Produkt:
...............................................
Menge: 8,000 m

**5.20 Deckensystem anarbeiten an bauseits deckenintegrieten Schienen**
Vorbeschriebenes Deckensystem mit Akustikanforderung an
bauseits eingebaute deckenintegrierten Schienen für
Mobile Trennwände anarbeiten einschl. erforderliche
Spachtelarbeiten.
Menge: 15,000 lfdm

**5.21 Stb- Wandbeplankung, GK-Platten, glatt, Oberlichter**
Stb.- Wand im Oberlicht einlagig mit  1-lagig
Gipskartonplatten 12,5 mm beplanken einschl. aller
Zuschnitte und Anschluss an abgehängte GK- Decke
herstellen. Anschlüsse an andere Bauteile umlaufend mit
Trenn-Fix 65 herstellen.

Unterkonstruktion mit Knauf Hutprofil einschl.
Befestigungsmittel.  Alles in verzinkter Ausführung.

Verspachtelung nach Qualitätsstufe 3,
Ebenheitsabweichungen nach DIN 18202, Tabelle 3, Zeile
7

Beplankungshöhe: ca. 1,30 u. 1,60 m
Anzahl der Oberlichter:  5 Stück
Einbauhöhe über Rohboden: ca. 3,20 - 4,80 m
Menge: 98,000 m2

**5.22 Revisionsklappe 200 x 200 mm**
Liefern und in vorbeschriebenes Deckensystem einbauen
einschl. der erforderlichen Unterkonstruktion und
Spachtelarbeiten.
Von Revisionsklappe 200 x 200 mm, Rahmen aus Aluminium,
Ausführung mit Fangarm- Sicherung der Klappe und nicht
sichtbarem Verschluss- u. Scharniersystem.
Füllung mit vorbeschriebenen GK- Platte 12,5 mm.

Produkt / System: Knauf Alutop- Revisionsklappe od.
glw.

Angebotenes Produkt:
...............................................
Menge: 1,000 St

**5.23 Revisionsklappe 300 x 300 mm**
wie zuvor beschrieben, jedoch
Größe 300 x 300 mm
Menge: 1,000 St

**5.24 Revisionsklappe 400 x 400 mm**
wie zuvor beschrieben, jedoch
Größe 400 x 400 mm
Menge: 1,000 St

**5.25 Revisionsklappe 600 x 600 mm**
wie zuvor beschrieben, jedoch
Größe 600 x 600 mm
Menge: 1,000 St

**5.26 Revisionsklappe 200 x 200 mm, mit Akustikanforderung**
Liefern und in vorbeschriebenes Deckensystem einbauen
einschl. der erforderlichen Unterkonstruktion und
Spachtelarbeiten (Verspachteln der angeschnittenen
Löcher in Decke und Klappe)
Von Revisionsklappe 200 x 200 mm, Rahmen aus Aluminium,
Ausführung mit Fangarm- Sicherung der Klappe und nicht
sichtbarem Verschluss- u. Scharniersystem.
Füllung mit vorbeschriebenen GK- Akustikplatte 12,5 mm.

Produkt / System: Knauf Alutop- Revisionsklappe od.
glw.

Angebotenes Produkt:
...............................................
Menge: 10,000 St

**5.27 Revisionsklappe 300 x 300 mm, mit Akustikanforderung**
wie zuvor beschrieben, jedoch
Größe 300 x 300 mm
Menge: 10,000 St

**5.28 Revisionsklappe 400 x 400 mm, mit Akustikanforderung**
wie zuvor beschrieben, jedoch
Größe 400 x 400 mm
Menge: 50,000 St

**5.29 Revisionsklappe 600 x 600 mm, mit Akustikanforderung**
wie zuvor beschrieben, jedoch
Größe 600 x 600 mm
Menge: 12,000 St

**5.30 Herstellen, Anarbeiten von Aussparrungen bis 500 cm2**
Im vorbeschriebenem Deckensystem herstellen, anarbeiten
 von Aussparrungen für Einbauteile rund oder rechteckig
bis 500 cm2 einschl. der erforderlichen
Unterkonstruktion und Spachtelarbeiten.
Menge: 180,000 St

**5.31 Herstellen, Anarbeiten von Aussparrungen über 500 - 1000 cm2**
Im vorbeschriebenem Deckensystem herstellen, anarbeiten
 für Einbauteile rechteckig über 500 - 1000 cm2
einschl. der erfoderlichen Unterkonstruktion und
Spachtelarbeiten.
Menge: 95,000 St

**5.32 Herstellen, Anarbeiten von Aussparrungen über 0,10 - 0,50 m2**
Im vorbeschriebenem Deckensystem herstellen, anarbeiten
 von Aussparrungen für Einbauteile rechteckig über 0,10
- 0,50 m2 einschl. der erfoderlichen Unterkonstruktion
und Spachtelarbeiten.
Menge: 185,000 St

**5.33 Herstellen, Anarbeiten von Aussparrungen über 0,50 - 1,00 m2**
Im vorbeschriebenem Deckensystem herstellen, anarbeiten
 von Aussparrungen für Einbauteile rechteckig über 0,50
 - 1,00 m2 einschl. der erfoderlichen Unterkonstruktion
und Spachtelarbeiten.
Menge: 5,000 St

**5.34 Dauerelastische Verfugung, Acryl**
Dauerelastische Verfugung liefern und herstellen auf
Acrylbasis an allen Innenecken und Anschlüssen einschl.
Vorarbeiten mit konischen Fugenmesser und aller
Nebenarbeiten.
Menge: 500,000 lfdm

### Titel 6 Stundenlohnarbeiten

*Hinweis*
Hinweise
Die Stundenlohnzettel müssen eindeutig erkennen lassen:

- Vor- und Zunamen
- Beruf
- Lohngruppe lt. Tarif
- Arbeitsleistung nach Zeit, Dauer, Ort
- Verbrauch an Baustoffen
- Benutzung von Maschinen mit genauer Leistungsangabe
  nach Zeit, Dauer, Ort

Die vom Auftragnehmer und seinen Bevollmächtigten
unterschriebenen Stundenzettel müssen für jeden Kalendertag
getrennt ausgestellt sein und sind in der Regel
täglich,
spätestens wöchentlich der Bauleitung in doppelter
Fertigung
zur Anerkennung vorzulegen.
Nachträglich eingereichte Stundenlohnzettel werden
nicht anerkannt.

Die Stundenlohnarbeiten sind derzeit angesetzt für:

Erforderliche Arbeiten, die nicht im
Leistungsverzeichnis erfaßt sind und nur auf
ausdrückliche Anweisung und gegen Nachweis zur
Ausführung kommen.

**6.1 Stundenlohn Vorarbeiter / Meister**
Für evtl. erforderliche Arbeiten, die nicht im
Leistungsverzeichnis erfaßt sind und nur auf
ausdrückliche Anweisung gegen Nachweis zur Ausführung
kommen, werden berechnet für:
Vorarbeiter / Meister
Menge: 5,000 h

**6.2 Stundenlohn Facharbeiter**
Für evtl. erforderliche Arbeiten, die nicht im
Leistungsverzeichnis erfaßt sind und nur auf
ausdrückliche Anweisung gegen Nachweis zur Ausführung
kommen, werden berechnet für:
Facharbeiter
Menge: 10,000 h

**6.3 Stundenlohn Helfer**
Für evtl. erforderliche Arbeiten, die nicht im
Leistungsverzeichnis erfaßt sind und nur auf
ausdrückliche Anweisung gegen Nachweis zur Ausführung
kommen, werden berechnet für:
Helfer
Menge: 5,000 h

USt %: 19,00
